# Neuruppin Kita Gildenhall Abbruch und Neubau
Angebotsaufforderung (GAEB DA XML 3.2, DA83)
Projekt: 9124
Währung: EUR
Vergabeart: Verhandlungsverfahren
Auftraggeber: Stadtverwaltung Fontanestadt Neuruppin, Bauamt SG Hochbau, Karl-Liebknecht-Str. 33-34, 16816 Neuruppin; DV-Nummer: LOS10; Vergabenummer: LOS10
Erstellt mit: BECHMANN AVA 2025.140/ GXML Toolbox V3.3 R20210630, BECHMANN AVA 2025.140, 10.03.2026

## Los10 Fassadenbekleidung
Datum: 10.03.2026

### Titel 10 Fassadenbekleidung

#### 10.V Vorbemerkungen

*Hinweis: Projektbeschreibung*
Objektbeschreibung:
Auf dem Grundstück der bestehenden Kindereinrichtung soll eine neue Kindertagesstätte für bis zu 80 Kinder errichtet werden. Das Bestandsgebäude ist dafür im Vorfeld komplett abzubrechen.
Beim Neubau handelt sich um einen zweigeschossigen Kubus mit Flachdach in Holzrahmenbauweise.
Da das Grundstück bereits erschlossen ist, werden die vorhandenen Medienanschlüsse für den
geplanten Neubau nur entsprechend angepasst.
Die Gründung des Neubaus erfolgt in Form einer Stahlbetonbodenplatte, die sich auf einer umlaufenden
Frostschürze befindet. Die Bodenplatte erhält eine Dämmung auf einer Trennungslage.
Die Außenwände werden als Holzrahmenbau inklusive einer Holzfaserdämmung errichtet. Die Fenster
und Fenstertüren sind als Alufenster mit Isolierverglasung in unterschiedlichen Größen
geplant. Die Fenster erhalten sowohl Kipp- als auch Drehbeschläge. Als Haupteingangstür ist eine 2-
flüglige Alu-Verbundtür vorgesehen. Als Außenwandbekleidung ist farbiges Plattenmaterial auf Holzbasis
auf einer Traglattung angedacht. Die Außenwände werden innenseitig mit OSB-Platten bzw.
Gipskartonplatten bekleidet.
Das Gebäude erhält automatisch betriebene außenliegende Sonnenschutzanlagen, um auch den
Anforderungen an den sommerlichen Wärmeschutz zu genügen. Dabei handelt es sich um Raffstores,
deren Lichtdurchlässigkeit individuell angepasst werden kann.
Die tragenden Innenwände sind ebenfalls Holzrahmenbauwände, die mit Gipskarton bekleidet und mit
Holzfaserdämmung gedämmt werden. Es werden weiterhin nichttragende Gipskartonwände
einschließlich Dämmung errichtet. Die Innenwandöffnungen erhalten Röhrenspantüren.
Die Decke zwischen dem Erdgeschoss und dem 1. Obergeschoss sowie die Dachdecke werden als
Brettstapeldecke hergestellt. Die Fußböden erhalten einen Heizestrich auf einer Dämmlage mit
Kautschuk- oder Fliesenbelag. Die Decken werden unterseitig teilweise mit Gipskarton (teilweise als Akustikdecke)
bekleidet. In einigen Bereichen verbleiben die Holzdecken materialsichtig.
Die inneren Wände und Decken erhalten Farbanstriche teilweise auf Malervliesuntergründen. In den
Sanitär- und Küchenbereichen werden Wandfliesen geplant.
Das Dach wird als Flachdach mit einer extensiven Begrünung errichtet.
Das Gebäude erhält zur barrierefreien Erschließung einen Aufzug. Der Aufzugsschacht wird aus Beton
hergestellt. Die vertikale Erschließung erfolgt weiterhin über zwei Treppenhäuser mit Stahlbetontreppen
und Metallgeländern einschl. Handlauf.
Das Gebäude wird mit einer modernen Anlagentechnik für die Beheizung und Brauchwasserversorgung
ausgestattet. Es kommt eine Luftwärmepumpentechnik zum Einsatz. Die Außeneinheiten der zwei
Luftwärmepumpen werden an der Auffahrt am westlichen Giebel positioniert.
Auf dem Flachdach wird eine Photovoltaikanlage aufgestellt. Die erzeugte Energie wird zum
Eigenverbrauch genutzt.
Die Einrichtung erhält eine Hausalarmanlage.
Im Bereich der Außenanlagen werden zwei kleinere Nebengebäude für Lager- und Abstellzwecke errichtet.
Die Nebengebäude werden ebenfalls mittels Stahlbetonbodenplatte auf
einer umlaufenden Frostschürze gegründet und erhalten Wände in Holzrahmenbauweise mit
Holzfaserdämmung sowie farbiges Plattenmaterial auf einer Traglattung als Außenverkleidung. Die
Dächer werden als Flachdachkonstruktion errichtet. Die Nebengebäude sind unbeheizt.
In den Außenanlagen sind Pflaster-, Rasen-, Pflanz- und Spielflächen geplant. Das Grundstück wird mit
einer Zaunanlage eingefriedet und Wege und Parkplatzflächen gergestellt. Die vorhandenen Spielgeräte werden
ausgebaut und entsorgt bzw. während der Bauzeit eingelagert und wiedererrichtet. Abgängige
Spielgeräte werden durch neue Geräte ersetzt.

*Hinweis: Besondere Vorbemerkungen/ Baustellenbesetzung*
Besondere Vorbemerkungen

Wie Sie der Projektbeschreibung entnehmen können, wird das Bestandgebäude mit Beginn der Arbeiten abgebrochen und anschließend der Neubau erstellt.
Die generelle Baustelleneinrichtung (Bauzaun, Baustrom (ohne eigene Unterverteilung), Bauwasser (ohne Unterverteilung), Baustellen WC (WC- Container) inkl. Reinigung wird durch das Los Baustelleneinrichtung gestellt und kann durch alle Gewerke genutzt werden.
Die Stellung einer Fassadenrüstung zur Leistungserbringung erfolgt durch das Los Gerüstbau. Eigenmächtige Änderungen an der Rüstung sind nicht zulässig.
Bockrüstungen oder mobile Arbeitsgerüste zur Leistungserbringung im Gebeäude sind einzurechnen und werden nicht gesondert vergütet.
Sonstige Baustelleneinrichtungen, Transport-, Hebe-, und Hilfsmittel usw., welche zur Leistungserbringung notwendig sind, sind falls nicht gesondert beschrieben in die jeweiligen Leistungspositionen einzurechnen.
Die Beachtung der gesetzlich vorgeschrieben Arbeits- und Sicherheitsmaßnahmen hat zwingend zu erfolgen. Weiterhin sind sowohl technische, organisatorische und persönliche Schutzmaßnahmen einzurechen und die Mitarbeiter entsprechend der internen Gefährdungsbeurteilung zu untwerweisen. Die Baustelle wird durch einen SiGeKo regelmäßig und unangekündigt kontrolliert und protokolliert.
Sollte Unklarheiten oder Unstimmigkeiten in der Leistungsbeschreibung festgestellt werden, so ist im Zuge der Ausschreibungsbearbeitung darauf hinzuweisen.
Alle Materialnachweise, Lieferscheine, Entsorgungsnachweise, Fachunternehmererklärung usw. sind unaufgefordert mit der jeweiligen Abschlagsrechnung sowie der losweisen Dokumentation bei der Bauleitung einzureichen. Gleiches gilt für das Führen der Bautagesberichte.

Bei der Ausführung von Bauleistungen an Bauteilen mit Brandschutzanforderungen ist durch das ausführende Unternehmen der Nachweis zu erbringen, dass die eingebauten Baustoffe/ Bauteile den durch die Planer, in diesem Falle die Brandschutzplanung, gestellten Anforderungen entsprechen = Brandschutzdokumentation.
Bestandteile Brandschutzdokumentation:
Teil 1 – Verwendbarkeitsnachweis (Dokument je nach eingebautem Material/ Bauteil verschiedene Bezeichnung)
Teil 2 – Übereinstimmungsbestätigung/ Errichterbescheinigung des Fachunternehmers
Teil 3 – Lieferscheine

Baustellenbesetzung

Das Führungspersonal ist der Bauleitung vor Baubeginn schriftlich zu benennen (Firmenbauleiter bzw. Obermonteur). Während der Bauzeit sollte das vom Auftragnehmer einzusetzende Führungspersonal nicht gewechselt werden. Ein deutschsprachiger Polier bzw. Vorarbeiter, der bevollmächtigt ist, Anweisungen entgegenzunehmen und verbindliche Auskünfte bezüglich der Baustellenabwicklung geben kann, muss während der Leistungserbringung ständig auf der Baustelle anwesend sein.
Wird ein Wechsel aus zwingenden Gründen erforderlich, so hat der Auftragnehmer, unter Angabe der Gründe, den Wechsel schriftlich bei der örtlichen Bauüberwachung anzumelden.
Die Teilnahme an den Bauberatungen ist zur Abstimmung der Leistungserbringung sowie Ausführung der Leistung zwingend erforderlich. Sollte eine Teilnahme nicht notwendig sein, so wird dies durch die Bauleitung kommuniziert.
Die Baustelle ist stets mit ausreichend Personal und Material auszustatten, so dass eine kontinuierliche Leistungserbringung entsprechend der Abstimmungen mit der Bauleitung gewährleistet wird.
Sollte eine Besetzung aus irgendwelchen Gründen (Krankheit etc.) nicht, oder nicht in vollem Umfang möglich sein, so ist die Bauleitung unverzüglich über die voraussichtliche Dauer und Kompensationsmaßnahmen zu informieren.

Generell wird eine offene, vertrauensvolle und wertschätzende Zusammenarbeit angestrebt. Daher wird insbesondere bei Fragen, Problemen, Bedenken oder Unstimmigkeiten um eine unverzügliche Meldung gebeten, so dass eine Lösung abgestimmt und kommuniziert werden kann.

Allgemeine Hinweise zur Ausführung

- Sämtliche Maße sind bauörtlich zu nehmen und zu überprüfen
-  Meterrisse und Meßpunkte: Maße für eigene Zwecke sind vom Auftragnehmer als Nebenleistung ohne gesonderte Vergütung zu erbringen

Brandschutz:
Alle tragenden und aussteifenden Bauteile gem. Statik müssen die nach Brandschutzkonzept
geforderte Brandschutzqualität aufweisen.

Die Leistung ist jeweils komplett einschl. Lieferung, Abbund, Einbau, Befestigungs-, Verbindungs-, An
schlussmittel, Trennlagen, Montagehilfen etc. anzubieten und auszuführen. Es sei denn die
Positionen sind im Leistungsverzeichnis gesondert aufgeführt.

Vorleistungen anderer Gewerke sind auf ihre Eignung zu prüfen. Alle Untergründe sind vor Beginn
der Arbeiten auf Tragfähigkeit zu überprüfen. Beanstandungen und Mängel an diesen sind der örtlichen Bauleitung vor
Ausführungsbeginn schriftlich mitzuteilen.

Es dürfen keine Stoffe zur Anwendung kommen, deren Inhalt ganz oder teilweise als gefährlicher
Stoff in der Gefahrstoffverordnung aufgeführt ist.
Alle Einzelteile müssen aufeinander abgestimmt sein. Alle angegebenen Maße sind Circa-Maße.

Transport und Montage
Transport und Montage von BS-Holz Bauteilen sollten grundsätzlich nur von erfahrenen, dafür ausgerüsteten Fachbetrieben ausgeführt werden. Dabei ist unter anderem Folgendes zu beachten:
– Ausreichende Aussteifung, auch im Bauzustand.
– Vermeidung von Verschmutzungen.
– Bei Hebevorgängen soll in der Regel der gesamte Querschnitt mit Schwerlastbändern oder anderem geeigneten
Gerät umfasst werden.
– Ordnungsgemäße Zwischenlagerung. Dabei ist besonders darauf zu achten, dass Transportverpackungen wegen
der Gefahr einer Kondensatbildung mit anschließendem Bläue- oder Schimmelbefall zügig zu entfernen sind. Anschließend sind die Bauteile durch geeignete Abdeckungen vor Durchfeuchtung und Verschmutzung zu schützen.
Siehe hierzu auch das Merkblatt: „Wichtige Hinweise für den Umgang mit BS-Holz“, das Sie im Downloadbereich
unter www.brettschichtholz.de finden.
– Ausreichender Kantenschutz.
– Präzise, axiale Ausrichtung der
BS-Holz-Bauteile und anschließende Abspannung, bis der Dachverband oder die Dachscheibe montiert ist.
– Abschließendes Ausrichten der Gesamtkonstruktion.
– Der Korrosionsschutz von Stahlteilen ist vor dem Einbau auszuführen, um Rostflecken an den Holzbauteilen
zu vermeiden.
– Im Bereich von Schweiß- oder Schneidearbeiten an Stahlteilen sind die Bauteile zur Vermeidung von Verfärbungen und Rost flecken abzudecken

*Hinweis: Vorbemerkungen Faserzement Fassadentafeln*
Übersicht der Vertragsbestandteile in jeweils gültiger Ausgabe (Auszug)
- Alle von Materialien und Ausführungen berührten DIN- und EN-Vorschriften, behördlichen Erlasse, Arbeitsstättenrichtlinien und sonstigen Bestimmungen
- Örtliche Bauvorschriften, Landesbauordnung und Verwaltungsvorschrift Technische Baubestimmungen
- VOB Teil A, Teil B, Teil C unter besonderer Berücksichtigung der ATV DIN 18351 Fassadenarbeiten und DIN 18516-1 Außenwandbekleidungen, hinterlüftet
- DIN 4074-1 Sortierung von Holz nach der Tragfähigkeit - Teil 1: Nadelschnittholz
- DIN 4102-1 Brandverhalten von Baustoffen und Bauteilen -Teil 1: Baustoffe; Begriffe, Anforderungen und Prüfungen
- DIN 4108-3 Wärmeschutz und Energie-Einsparung in Gebäuden -Teil 3: Klimabedingte Feuchteschutz-Anforderungen, Berechnungsverfahren und Hinweise für Planung und Ausführung
- DIN 4108-10 Wärmeschutz und Energie-Einsparung in Gebäuden - Teil 10: Anwendungsbezogene Anforderungen an Wärmedämmstoffe - Werkmäßig hergestellte Wärmedämmstoffe
- DIN 4109 Schallschutz im Hochbau; Anforderungen und Nachweise
- DIN 18202 Toleranzen im Hochbau-Bauwerke
- DIN 68800-1, -2, -3 und -4 Holzschutz im Hochbau
- DIN EN 485-2 Aluminium und Aluminiumlegierungen - Bänder, Bleche, Platten - Teil 2: Mechanische Eigenschaften
- DIN EN 1990 - Eurocode - Grundlagen der Tragwerksplanung
- DIN EN 1990/NA - Eurocode/NA - Grundlagen der Tragwerksplanung
- DIN EN 1991-1-4 Einwirkungen auf Tragwerke - Teil 1-4: Allgemeine Einwirkungen - Windlasten
- DIN EN 1991-1-4/NA - Nationaler Anhang, Eurocode 1/NA Einwirkungen auf Tragwerke - Teil 1-4: Allgemeine Einwirkungen - Windlasten
- DIN EN 1995-1-1 Eurocode 5 Bemessung und Konstruktion von Holzbauten - Teil 1-1: Allgemeines-Allgemeine Regeln und Regeln für den Hochbau
- DIN EN 1995-1-1/NA Nationaler Anhang, Eurocode 5/NA Bemessung und Konstruktion von Holzbauten - Teil 1-1: Allgemeines-Allgemeine Regeln und Regeln für den Hochbau
- DIN EN 1999-1-1 Eurocode 9 Bemessung und Konstruktion von Aluminiumtragwerken - Teil 1-1: Allgemeine Bemessungsregeln
- DIN EN 1999-1-1/NA- Nationaler Anhang, Eurocode 9/NA Bemessung und Konstruktion von Aluminiumtragwerken - Teil 1-1: Allgemeine Bemessungsregeln
- DIN EN 12467 Faserzementtafeln- Produktspezifikationen und Prüfverfahren
- DIN EN 13501-1 Klassifizierung von Bauprodukten und Bauarten zu ihrem Brandverhalten - Teil 1: Klassifizierung mit den Ergebnissen aus den Prüfungen zum Brandverhalten von Bauprodukten
- DIN EN 13162 Wärmedämmstoffe für Gebäude - Werkmäßig hergestellte Produkte aus Mineralwolle
- DIN EN 14081-1 Holzbauwerke - Nach Festigkeit sortiertes Bauholz für tragende Zwecke mit rechteckigem Querschnitt - Teil 1: Allgemeine Anforderungen
- DIN EN 62305-3 Blitzschutz - Teil 3 Schutz von baulichen Anlagen und Personen
- GebäudeEnergieGesetz -GEG-
- Fachregeln für Außenwandbekleidungen mit ebenen Faserzement-Platten, Zentralverband des Dachdeckerhandwerks e.V.
- FVHF-FOKUS® Fachveröffentlichungen des FVHF e.V., Berlin - www.fvhf.de
- Planungsunterlagen mit Angabe der Zeichnungsnummer. Sollten keine Pläne und Ansichten vorhanden sein, sind diese beim Architekten anzufordern
- Die Baubeschreibung
- Das Leistungsverzeichnis
- Leistungserklärung gemäß Bau PVO EU 305/2011
- Bauaufsichtliche Verwendbarkeitsnachweise für Faserzement-Fassadentafeln nach DIN EN 12467
- Umweltproduktdeklaration EPD des Bauproduktes
- Baustellenverordnung -BaustellV-
- Unfallverhütungsvorschriften der Berufsgenossenschaft
- Planungsgrundlagen des Herstellers der Fassadentafel
- Standsicherheitsnachweis/statische Berechnungen
- Verlegeanleitungen der Hersteller von Zubehörmaterialien
- Soll eine Baubegleitende Qualitätsüberwachung erfolgen, ist dies durch eine Mehrpreisposition zu erfassen.

Technische Vorbemerkungen
Es sind nur langsam laufende, staubarm arbeitende Bearbeitungsgeräte zu verwenden.
Sichtbare Teile aus Aluminium müssen für den Einsatz an Fassaden beschichtet sein. Blankes Aluminium kann sich ungleichmäßig verfärben bzw. störende Verunreinigungen am Bekleidungsmaterial verursachen.
Schnittkanten und Hinterschnittbohrungen von Fassadentafeln aus naturerhärtetem Faserzement sind bauseits mit einer Kantenimprägnierung des Tafelherstellers zu versiegeln.
Das Material ist bis zur Verwendung gegen Witterungseinflüsse zu schützen.
Vor dem Abbau der Rüstung sind arbeitsbedingte Verschmutzungen von den bekleideten Flächen zu entfernen, ggf. abzuwaschen.
Alle Angaben zur Bemessung der Unterkonstruktion einschließlich der Verankerung am Untergrund sind Richtwerte; die Standsicherheit der Außenwandbekleidung muss nachgewiesen werden.
Für Gebäude mit vorgehängten hinterlüfteten Fassaden (VHF) dürfen reduzierte Windlasten für die Fassadentafeln angesetzt werden, wenn die Außenwandbekleidung als winddurchlässig gilt (gemäß DIN 18516-1 und DIN EN 1991-1-4/NA)
Alle Positionen beinhalten die Lieferung der beschriebenen bzw. zur Ausführung der Leistung erforderlichen Materialien und deren Verlegung bzw. Montage.

Die beschriebenen Leistungen betreffen das Hauptgebäude sowie das Nebengebäude 1.
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Kita- Neubau Ansicht Südseite
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
#### 10.01 Unterkonstruktion

**10.01.1 Holz-Uk 2-lagig**
Lieferung und Montage der 2-lagigen Holzunterkonstruktion auf Außenwandflächen für eine planeben verlegte hinterlüftete Fassadenbekleidung mit sichtbar geschraubten großformatigen Faserzement Fassadentafeln, Festigkeitsklasse C24 nach DIN EN 14081-1, Sortierklasse S10 nach DIN 4074-1, Holzschutz nach DIN 68800, Holzfeuchtigkeit ≤ 20% (KVH), bestehend aus
horizontaler Grundlattung (*1*) und
vertikaler Traglattung (*2*)

Horizontale Grundlattung:
im Querschnitt mindestens 40 mm x 60 mm. Die Lattenabstände und Querschnitte gemäß statischer Berechnung. Verankern der Lattung nach statischen Erfordernissen mit bauaufsichtlich zugelassenen/bewerteten Schraube-Dübel-Kombination oder Ankern.

Wanduntergrund: Holzrahmenbau mit äußerer Beplankung aus 16 mm DWD-Platte

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 Horizontalschnitt der Außenwand

Angebotenes Fabrikat Schraube-Dübel-Kombination:
'.............................'

(vom Bieter einzutragen)

Rohbautoleranzen bis zu 20 mm müssen ohne Mehrpreis ausgeglichen werden.

Vertikale Traglattung:
Latten mindestens 40 mm x 60 mm in Tafelmitte und mindestens 40 mm x 100 mm an der vertikalen Tafelfuge.
Die Lattenabstände und Querschnitte richten sich nach der statischen Berechnung und dem vorgegebenen Fassadenraster entsprechend Anlage.
Die Latten sind an jedem Kreuzungspunkt mit geeigneten Verbindungselementen zu befestigen, Auswahl dieser Befestigungselemente entsprechend den statischen Erfordernissen durch den Auftragnehmer.
Die vertikale Lattung ist auf den Sichtflächen (vertikale Schattenfugen und Mittelunterstützung) mit UV-beständigem schwarzem EPDM-Fugenband entsprechender Breite abzudecken (je Seite 5 mm überkragend).
Menge: 358,000 m²

**10.01.2 Holz Unterkonstruktion auf Kleinflächen wie vor beschrieben**
Lieferung und Montage der Holz-Unterkonstruktion für Kleinflächen (Stützen, Lisenen, Attika, Balkonwände u. ä. unter 500 mm Breite oder Höhe), sonst wie vorbeschrieben.
Menge: 30,000 m

**10.01.3 Holz-Unterkonstruktion mit geprüfter Ballwurfsicherheit (in Verbindung mit 12 mm Tafeln)**
Lieferung und Montage einer Holz-Unterkonstruktion, wie vor beschrieben, jedoch mit geprüfter Ballwurfsicherheit gemäß DIN 18032-3 im Erdgeschoss bis zu einer Höhe von 2,0 m. Der Achsabstand der vertikalen Holzkonstruktion beträgt 450 mm - 600 mm, der Achsabstand der horizontalen Holz-Konterlattung beträgt 625 mm (gemäß Prüfzeugnis).
Menge: 203,000 m²

**10.01.4 Mehrpreis für Uk in Gebäuderandbereichen**
Mehrpreis für den Mehraufwand an Unterkonstruktion in den Gebäuderandbereichen zur Ableitung der Windlasten nach DIN EN 1991-1-4 in Verbindung mit DIN EN 1991-1-4/NA (Windlasten).
Menge: 134,000 m²

**10.01.5 Fassadenabschluss unten bzw. in Sturzbereichen aus Alu-Lüftungsprofil**
Lieferung und Montage des unteren Fassadenabschlusses aus einem 1x gekanteten Aluminiumlochblech d = 1,0 mm, dauerhaft witterungsbeständig. Auf eine Entkoppelung zur Holz-Uk und einen ausreichenden Belüftungsquerschnitt von mindestens 50 cm²/m nach DIN 18516-1 ist zu achten.

Abwicklung Aluminiumlochblech: 120 mm
Menge: 171,000 m

**10.01.6 Fassadenabschluss oben mit Alu-Lüftungsprofil**
Lieferung und Montage des oberen Fassadenabschlusses, bestehend aus einem Alu-Lüftungsprofil, dauerhaft witterungsbeständig, schwarz beschichtet, Abmessungen entsprechend Abstand von Vorderkante Wand bis Vorderkante Unterkonstruktion, an der Unterkonstruktion befestigt.
Auf eine Entkoppelung zur Holz-UK und einen ausreichenden Entlüftungsquerschnitt von mindestens 50 cm²/m nach DIN 18516-1 ist zu achten.
Menge: 95,000 m

**10.01.7 Fugenhinterlegung sämtlicher horizontaler Fugen im Bereich bis 2,0 m (gemäß UVV)**
Lieferung und Montage von Aluminium Sickenprofilen, beidseitig dauerhaft witterungsbeständig, schwarz beschichtet - zum Schließen der horizontalen Fugen im Erdgeschoss bis zu einer Höhe von 2,0 m inkl. sämtlicher Befestigungsmittel. Auf eine zwängungsfreie Montage ist zu achten.
Menge: 383,000 m

#### 10.02 Fassadenbekleidung

*Hinweis: Produktbeschreibung Faserzement Fassadentafeln*
Lieferung und Montage einer vorgehängten hinterlüfteten Fassadenbekleidung aus großformatigen Faserzementtafeln mit farbig deckender, glatter Oberflächenbeschichtung und dauerhaftem Graffitischutz.
Die Fassadenbekleidung ist als systemgerechte Bekleidung für vorgehängte hinterlüftete Fassaden auszuführen. Alle Komponenten müssen für den vorgesehenen Einsatzzweck geeignet sein und den anerkannten Regeln der Technik entsprechen.
Die Fassadentafeln müssen über eine Europäische Technische Bewertung (ETA) oder eine vergleichbare bauaufsichtliche Bewertung verfügen.
Die Herstellung hat unter fremdüberwachter werkseigener Produktionskontrolle zu erfolgen.
Die Fassadentafeln müssen mit CE-Kennzeichnung gemäß EN 12467 geliefert werden.
Für das eingesetzte Produkt ist eine Umweltproduktdeklaration (EPD) gemäß ISO 14025 und EN 15804 vorzulegen.
Nachweise über Nachhaltigkeits- oder Kreislaufzertifizierungen können zusätzlich angeboten werden.

Material:
Fassadentafeln aus gepresstem Faserzement, hergestellt aus mineralischen und faserverstärkenden Bestandteilen.
Eigenschaften:
- nicht brennbarer bzw. schwer entflammbarer Baustoff
- witterungsbeständig
- frostbeständig
- dimensionsstabil
- geeignet für den Einsatz in hinterlüfteten Fassadenkonstruktionen

Oberflächenbeschichtung:
Die Tafeln sind mit einer farbig deckenden, werkseitig aufgebrachten Oberflächenbeschichtung auszuführen.
Die Oberfläche muss folgende Eigenschaften aufweisen:
- hohe Abrieb- und Kratzfestigkeit
- hohe Farb- und UV-Beständigkeit
- witterungsbeständige Oberfläche
- dauerhaft reinigungsfähig
Die Oberfläche muss gegenüber üblichen Lösemitteln und Reinigungsmitteln beständig sein, insbesondere gegenüber:
- Ethanol
- Aceton
- Glycerin
- handelsüblichen Desinfektionsmitteln

Graffitischutz:
Die Fassadentafeln sind mit einem dauerhaften werkseitigen Graffitischutz auszuführen.
Die Wirksamkeit des Graffitischutzes ist durch Prüfberichte eines anerkannten Prüfinstituts nachzuweisen.
Der Nachweis ist dem Angebot beizulegen.

Brandverhalten:
Die Fassadentafeln müssen mindestens folgende Klassifizierung erfüllen:
Baustoffklasse A2-s1, d0 nach EN 13501-1
oder eine gleichwertige Klassifizierung gemäß geltenden bauaufsichtlichen Anforderungen.

Formate:
Die Fassadentafeln sind als großformatige Fassadentafeln zu liefern.
Typische Nutzformate liegen im Bereich von etwa:
- ca. 3.100 mm × 1.250 mm
- ca. 2.500 mm × 1.250 mm
Abweichende Formate sind zulässig, sofern sie für das Fassadensystem geeignet sind.

Bearbeitung:
Die Tafeln können werksseitig oder bauseits zugeschnitten werden.
Sichtbare Tafelkanten sind nach dem Zuschnitt:
- zu entgraten bzw. leicht zu brechen
- mit einer geeigneten Kantenversiegelung / Imprägnierung gegen Feuchtigkeit zu behandeln.

Allgemeine Anforderungen:
Die Fassadenbekleidung muss:
- dauerhaft witterungsbeständig
- UV-beständig
- frostbeständig
- wartungsarm
sein.
Die Montage hat gemäß Herstellervorschriften und den anerkannten Regeln der Technik für vorgehängte hinterlüftete Fassaden zu erfolgen.
Alle erforderlichen Systemkomponenten, Befestigungsmittel, Unterkonstruktionen und Zubehörteile sind Bestandteil der Leistung, sofern sie zur vollständigen Funktionsfähigkeit erforderlich sind.
Nach Fertigstellung ist eine Sicht- und Funktionskontrolle der Fassadenflächen durchzuführen.

Tafeldicke: 12 mm

Angebotenes Fabrikat: '.............................'

  (vom Bieter einzutragen)

**10.02.8 Wandflächen bekleiden mit Faserzement Fassadentafeln 12 mm - grauweiß**
Lieferung und Montage von Faserzement Fassadentafeln wie in "Produktbeschreibung Faserzement Fassadentafeln" beschrieben, auf beschriebener Holz-Unterkonstruktion, in Zuschnitten nach örtlichem Aufmaß gemäß Angabe der Bauleitung bzw. Fassadenverlegeplänen. Die Tafelkanten sind vorder- und rückseitig leicht zu brechen und erhalten eine transparente Kantenversiegelung.

Die Fassadentafeln sind mit dem Spezialbohrer für Faserzement Ø 7 mm vorzubohren. Die Universal-Fassadenschrauben sind zentrisch im Bohrloch einzusetzen. Die Befestigung erfolgt mit farbigen nichtrostenden, systemzugelassenen Universal-Fassadenschrauben 5,5x50-K15 mit Bohrspitze. Befestigen der Tafeln unter Spannung ist unzulässig.

Offene Fugen sind in einer Breite von 8 mm - 12 mm, empfohlen 10 mm, auszuführen. Auf eine ausreichende Hinterlüftung ist zu achten (DIN 18516-1). Leibungen und Stürze werden gesondert abgerechnet.

Farbton: ähnlich RAL 9002 grauweiß
Menge: 545,000 m²

**10.02.9 Wandflächen bekleiden mit Faserzement Fassadentafeln 12 mm - rot**
wie vor, jedoch

Farbton: RAL 3001 Signalrot
Menge: 16,000 m²

**10.02.10 Wandflächen bekleiden mit Faserzement Fassadentafeln 12 mm - gelb**
wie vor, jedoch

Farbton: RAL 1003 Signalgelb
Menge: 10,000 m²

**10.02.11 Kleinflächen bekleiden mit Faserzement Fassadentafeln - rot**
Kleinflächen bekleiden mit Faserzement Fassadentafeln (Stützen, Lisenen, Attika, Balkonwände u. ä. unter 500 mm Breite oder Höhe), sonst wie vorbeschrieben.
Menge: 30,000 m

**10.02.12 Kleinflächen bekleiden mit Faserzement Fassadentafeln - gelb**
Kleinflächen bekleiden mit Faserzement Fassadentafeln (Stützen, Lisenen, Attika, Balkonwände u. ä. unter 500 mm Breite oder Höhe), sonst wie vorbeschrieben.
Menge: 7,000 m

**10.02.13 Fensterleibungen aus Faserzement Fassadentafeln 12 mm sichtbar geschraubt**
Lieferung und Montage von Faserzement Fassadentafeln gem. vorbeschriebener "Produktbeschreibung Faserzement Fassadentafeln", Tafeldicke 12 mm für Fensterleibungen, auf beschriebener Holz-Unterkonstruktion.

Zuschnittbreite ca. 135 mm

Die Leibungstafeln werden in ein am Fensterrahmen zu befestigendes, im Farbton des Fensters beschichtetes Alu-U-Profil eingeschoben. Das U-Profil ersetzt nicht die Eindichtung des Fensters. Der fachgerechte Einbau der Fenster erfolgt nach dem "Leitfaden zur Planung und Ausführung der Montage von Fenstern und Haustüren". Hrsg.: RAL-Gütegemeinschaft Fenster und Haustüren e. V.
Menge: 63,000 m

**10.02.14 Türleibungen aus Faserzement Fassadentafeln 12 mm sichtbar geschraubt**
wie vor, jedoch Türleibungen

Zuschnittbreite ca. 83 mm
Menge: 40,000 m

**10.02.15 Fensterstürze aus Faserzement Fassadentafeln 12 mm sichtbar geschraubt**
wie vor, jedoch Fenstersturzbekleidung

Zuschnittbreite ca. 115 mm
Menge: 15,000 m

**10.02.16 Türstürze aus Faserzement Fassadentafeln 12 mm sichtbar geschraubt**
wie vor, jedoch Türsturzbekleidung

Zuschnittbreite ca. 63 mm
Menge: 8,000 m

**10.02.17 Anarbeitung Fensterrahmen und Vordächer**
Bauseitige Ausschnitte aus der Faserzement Fassadentafel einschließlich Kantenbrechen und ggf. Kantenversiegelung. Die Montage hat zwängungsfrei zu erfolgen.
Menge: 24,000 St

#### 10.03 Sonstiges

**10.03.18 Bekleidung der Wandsockelflächen mit Faserzement Fassadentafeln**
Lieferung und Montage der Bekleidung des Wandsockels mit Tafelstreifen aus 8 mm dicken Faserzement Fassadentafeln wie in "Produktbeschreibung Faserzement Fassadentafeln" beschrieben, jedoch Oberfläche leicht körnig mit permanentem Graffitischutz (siehe Produkt der Planung)

Höhe des Wandsockels: 15 cm ab OK Gelände
Plattenbreite gesamt: 1/3 Plattenlängszuschnitt (ca. 41 cm)

Befestigung erfolgt durch Verklebung mit einem geeigneten Klebesystem auf die bauseitige Perimeterdämmung. Die Vertikalfugen sind mit einem EPDM-Fugenband zu hinterlegen.

Aktuelle Verlegevorschriften sind beim Hersteller anzufragen und zu beachten.

Farbton Sockeltafel: ähnlich RAL 7036 Platingrau

Angebotenes Fabrikat Sockeltafel: '.............................'

  (vom Bieter einzutragen)

Angebotenes Fabrikat Kleber: '.............................'

  (vom Bieter einzutragen)
Menge: 110,000 m

**10.03.19 Statische Nachweise, Verlegepläne**
Aufstellen einer prüffähigen Fassadenstatik. Diese beinhaltet die Unterkonstruktion, sowie auch die statische Berechnung der Faserzement Fassadentafeln und deren Befestigungsmittel. Zusätzlich ist die Herstellung der erforderlichen Raster-, Montage- und Dübelsetzpläne sowie Detailpläne für die verschiedenen Anschlusssituationen der o.g. Einzelpositionen und die Ermittlung der zulässigen Dübelbelastungswerte entsprechend der bauaufsichtlichen Verwendbarkeitsnachweise zu erbringen.
Menge: 1,000 Psch
